# Walldorf, Erweiterung Waldschule
Angebotsaufforderung (GAEB DA XML 3.2, DA83)
Projekt: 221
Währung: EUR
Vergabeart: Beschränkte Ausschreibung
Erstellt mit: GXML Toolbox V3.3 R20200224, ORCA AVA 23.2.1 - Starter Edition 23.02.01, 15.04.2026

## Die Adresse der Baustelle:
Die Adresse der Baustelle:

Waldschule,
Am Wald 1,
69190 Walldorf

## Baubetrieb
Baubetrieb

Alle Fahrzeuge die in direktem Zusammenhang mit der Baustelle stehen, Liefer- und Mannschaftsfahrzeuge, dürfen nur innerhalb der gekennzeichneten Verkehrsflächen (Parkplätze) des Baustellenbereiches oder auf öffentlichen Parkflächen abgestellt werden. Alle außerhalb der vor genannten Baustellenbereiche befindlichen Flächen des Grundstücks sind von Fahrzeugen, Materialien, Bauwagen und dergleichen freizuhalten. Es dürfen keinerlei Bau- oder Lageraktivitäten außerhalb der BE- Fläche stattfinden.

Die im Leistungsverzeichnis ausgewiesenen Größen sind ca. Maße/Angaben und sind vor Beginn der Arbeiten insbesondere Klärung der Detailanschlüsse durch örtliches Aufmaß/Absprache mit der Bauleitung vor Arbeitsbeginn festzulegen.

Unstimmigkeiten zwischen Leistungsverzeichnis und den Planunterlagen sind mit der Bauleitung vor Beginn der Arbeiten zu klären.

Die Baumaßnahme wird seitens der Bauherrschaft von einem Sigekoordinator begleitet und überwacht.

## Baubeschreibung allgemein
Baubeschreibung allgemein

Standort

Erweiterung der Waldschule in Walldorf Flurnummer: 7481 ǀ 0

Am Wald 1, 69190 Walldorf (Baden)
Stadt Walldorf Nußlocher Straße 45 69190 Walldorf (Baden)
Der Standort der Waldschule ist im Nordosten der Stadt Walldorf in einer Randlage zum Waldgebiet der Schwetzinger Hardt. Die Waldschule ist nicht als eigenständiges Grundstück abgetrennt, sondern ist Teil des angrenzenden Waldgrundstücks. In unmittelbarer Nähe im Süden und Westen des Grundstücks befinden sich Wohngebiete.
Das Gelände der Waldschule liegt auf einer Sanddüne, die sich im angrenzenden Waldbereich als höchste Erhebung fortsetzt. In Richtung des Waldweges in Verlängerung der St. Ilgener Straße fällt die Topografie des Geländes etwas ab.

Gebäudebestand
Die bestehenden Gebäude des Campus der Waldschule sind von Wald umgeben. Die Anlage wurde mit den ersten Bauten in den 60er Jahren mit einem Hauptgebäude und einem Pavillonsystem für die Grundschulklassen angelegt. Die Bestandsanlage in Sichtbeton und Sichtmauerwerk wurde von der Werkgemeinschaft Karlsruhe geplant. Südlich des Hauptgebäudes wird durch die umgebenden Pavillons und die zu den Unterrichtsgebäuden führenden gedeckten Gängen ein zentraler Schulhof umfasst. Seit der Errichtung wurde das Pavillonsystem mit einem nahezu baugleichen Pavillon erweitert. In den Pavillons sind die beiden Klassenzimmertrakte durch einen leichten Höhenversatz unterschieden und über Rampen im Flurbereich verbunden. Zusätzlich wurde der Sportbereich an der Sporthalle mit einer weiteren Kleinsportsporthalle ergänzt.

Anfang der 2000er Jahre wurde auf der östlichen Seite des Hauptgebäudes ein zweigeschossiger Werkpavillon ergänzt. Das Obergeschoss bindet dabei an das Erdgeschoss des Hauptgebäudes an. Das Untergeschoss des Werkpavillons wird über angelegte Tiefhöfe belichtet.
Im Rahmen der Erweiterung werden drei Bauteile neu errichtet:

Mensa
Klassenpavillon
Erweiterung Hauptgebäude

Mensa
Die eingeschossige Mensa besteht aus einem Speisesaal und einem Trakt mit Nebenräumen in dem der größte Teil von der Küche eingenommen wird. Die Mensa hat eine Teilunterkellerung aus Stahlbeton für die Lüftungsanlage. Der Speisesaal hat eine Größe von ca. 220 m² und ist zu drei Seiten verglast. Der Nebenraumtrakt hat dagegen nur wenige Fenster und drei Zugangstüren.
Die oberirdische BGF (R) beträgt ca. 575 m², der BRI (R) 2.965 m³.
Die Dachfläche wird als begrüntes Flachdach ausgebildet. Auch dort sind in Teilbereichen Photovoltaikmodule vorgesehen.
Die Höhe der Attika des Nebenraumtraktes liegt bei ca. 4,45 m, die Attika des erhöhten Dachs des Speisesaals bei 5,26^5 m über dem Gelände.
Die Mensa ist ein reiner Holzbau. Die Fassaden werden als hinterlüftete Konstruktion mit 3S- Fassadenplatten ausgebildet.
An den drei verglasten Seiten des Speisesaals ist ein ca. 2,00 m auskragendes Vordach geplant. Die Oberfläche des Vordachs und der Attika sollen mit verzinkten Stahlblechen ausgeführt werden.

Klassenpavillon
Im eingeschossigen Klassenpavillon befinden sich fünf Klassenzimmer, drei Differenzierungsräume, ein Sprachförderungsraum sowie Sanitäranlagen und weitere Nebenräume. Der Pavillon ist genau wie die Mensa teilunterkellert. Im UG befinden sich die Lüftungsanlage und ein ELT-Raum.
Das Gebäude hat ein begrüntes Flachdach, auf dem in Teilbereichen Photovoltaikmodule vorgesehen sind. Die oberirdische BGF (R) beträgt ca. 854 m², der BRI (R) 4.205 m³.
Die OK Attika liegt bei ca. 4,25 m über Gelände, bei den erhöhten Oberlichtern bei ca. 6,00 m.
Es handelt sich um einen reinen Holzbau auf einer Stahlbetonbodenplatte und hat die gleiche Fassade wie die Mensa. Der obere Abschluss und die Attika sollen aus verzinkten Stahlblechen ausgeführt werden.

Erweiterung Hauptgebäude
Die Erweiterung des Hauptgebäudes schließt als zweigeschossiger Gebäudeteil im Norden an das bestehende Hauptgebäude und den Werkrealschulpavillon über einen eingeschossigen Verbindungsbau an. In der Erweiterung sind im Erdgeschoss zwei Lehrerzimmer (Wald- und Sambugaschule) sowie das Sekretariat und das Leitungszimmer der Sambugaschule geplant. Im Übergang zum Werkpavillon ist zudem ein neuer Aufenthaltsraum für Schülerǀinnen der Werkrealschule vorgesehen.
Im Obergeschoss der Erweiterung sind sechs Büroräume geplant.
Auch hier ist ein Teilbereich des Neubaus für Technik und Umkleideräume unterkellert.
Die oberirdische BGF (R) beträgt ca. 648 m², der BRI (R) 2.778 m³.
Sowohl der eingeschossige, als auch der zweigeschossige Teil der Erweiterung haben ein begrüntes Flachdach. Die Erweiterung des Hauptgebäudes ist als Massivbau geplant. Tragende Mauerwerkswände, ergänzt durch Betonstützen, tragen Stahlbetonflachdecken.
Die Attika des eingeschossigen Teils liegt ca. 5,20 m, die des zweigeschossigen Abschnitts bei ca. 8,45 m über dem Gelände.
Die Fassade ist analog zu den beiden Bauteilen Pavillon und Mensa als hinterlüftete Fassade mit 3S-Fassadenplatten und verzinkten Stahlblechen als oberer Abschluss geplant.

## Hinweis Schulbetrieb
Hinweis Schulbetrieb

Die Maßnahme wird während des normalen Schulbetriebs durchgeführt. Die Bauvorhaben sind mit einem Bauzaun vom Schulgelände/Schulhof abgetrennt. Des Weiteren werden einige Fluchtwege aus den bestehenden Gebäude am Baufeld geführt. Auch diese sind zum Zeitpunkt der Baustelle vom Baufeld getrennt.
Für das Mensagebäude sowie den Erweiterungsbau steht der Parkplatz im nördlichen Teil des Grundstücks zur Verfügung. Es ist zu  beachten, dass dieser jedoch durch eine Feuerwehrzufahrt gekreuzt wird. Die Zuwegung zum Mensagebäude ist sehr verengt. Die Bauzäune dürfen zu keinem Zeitpunkt verrückt oder geöffnet werden.
Es ist gänzlich darauf zu achten, dass die Bauzäune geschlossen bleiben und ein Betreten der Baustelle durch die Schüler zu keinem Moment gegeben ist!

Des Weiteren ist es absolut verboten, ohne Einweiser Fahrzeuge zu bewegen. Dies ist verpflichtend und wird bei Nichtbeachtung sanktioniert!

Zufahrt - Mögliche Sperrungen o.ä. sind nicht bekannt, können jedoch während der Ausführung nicht gänzlich ausgeschlossen werden.

## Technische Vorbemerkungen
Zusätzliche technische Vorbemerkungen:

Allgemeines
Die Vorschriften der VOB Teil B und C, Allgemeinen technischen Vertragsbedingungen für Bauleistungen (ATV), jeweils in der aktuellen Fassung, sind Grundlage der Ausschreibungen.

Normen, Zulassungen und Vorschriften
Für die gültigen Produktregeln wird auf die jeweils aktuelle Fassung des "Merkblatt zu ansetzbaren Rechenwerten für die Bemessung nach DIN EN 1995-1-1" [7] verwiesen.

Bautechnische Unterlagen
Der Auftragnehmer verpflichtet sich anhand der vorliegenden Planunterlagen über Art- und Umfang der ausgeschriebenen Leistungen zu informieren.

Die nachfolgenden Zusätzlichen technischen Vorbemerkungen gelten mit Abgabe des Angebotes als anerkannt!

Bei Widersprüchen zu den ZTV gelten vorrangig die Angaben im Leistungsverzeichnis. Einwände oder Bedenken gegen das vorliegende LV oder einzelne Positionen in technischer Hinsicht sind vom Bieter bei Abgabe seines Angebotes in schriftlicher Form vorzubringen und zu begründen.

Mit den Preisen ist die komplette Leistung abgegolten, falls in den besonderen Hinweisen oder den Leistungsbeschreibungen nichts anderes zum Ausdruck kommt. Das gilt auch für Vermessungsleistungen, soweit sie der Auftragnehmer zur Durchführung seiner Leistungen zu erbringen hat.
Die Positionen des LVs verstehen sich, soweit nicht anders vermerkt als inklusive Lieferung aller Materialien, der Gestellung und Vorhaltung der Geräte, Absicherungen, Werkzeuge, Maschinen, dem Transport zur Verwendungsstelle und der Ausführung.

In die Positionen sind die Unterhaltung und Absicherung der Leistungen bis zur Abnahme, aller notwendigen Nacharbeiten für die Übernahme durch Nachfolgegewerke, die Beseitigung von anfallendem Bauschutt, sowie die Reinigung aller Transportwege bei der Nutzung einzurechnen. Alle angrenzenden Bauteile sind während der Arbeiten durch geeignete Maßnahmen zu schützen und auch bei Staubentwicklung fachgerecht zu reinigen.

Der Wortlaut des vom Auftraggeber übergebenen Leistungsverzeichnisses ist verbindlich. Bei der Abrechnung der Leistungen sind die gleichen Positionsnummern wie im LV zu verwenden.

Der Einheitspreis des Angebotes ist maßgebend. Das gilt auch dann, wenn das Produkt aus Menge und Einheitspreis fehlerhaft (z.B. durch Rechen- oder Eingabefehler) ist.

Die vom Auftragnehmer verwendeten Ausführungsunterlagen müssen den Freigabevermerk des Auftraggebers oder seines Architekten tragen, um Verwechslungen bei der Bauausführung zu vermeiden. Nicht freigegebene Unterlagen dürfen nicht verwendet werden. Dies entbindet den Auftragnehmer aber nicht von seiner eigenen Prüfungs- und Hinweispflicht. Diese bleiben unberührt.

Soweit in der Leistungsbeschreibung auf techn. Spezifikationen, z.B. nationale Normen, mit denen europäische Normen umgesetzt werden, europäische technische Zulassungen, gemeinsame techn. Spezifikationen, internationale Normen, Bezug genommen wird, werden auch ohne den ausdrücklichen Zusatz "oder gleichwertig" immer technisch gleichwertige techn. Spezifikationen in Bezug genommen.

Alle im Weiteren gemachten Produktangaben des AG sind als Referenzprodukte zur Beschreibung des Qualitätsstandards anzusehen mit denen die vom Auftragnehmer mindestens zu erreichenden Qualitäten beschrieben wird. Sie dienen zur Kalkulationssicherheit des Bieters und zur Qualitätssicherung bei der Ausführung.

Bei der Durchführung der beschriebenen Arbeiten sind sämtliche Bestimmungen, die der Arbeitssicherheit dienen, zu beachten. Ein eingeschalteter Sicherheits- und Gesundheitsschutz-Koordinator wird die Einhaltung überwachen. Ein SIGE-Plan wird auf der Baustelle hinterlegt und ist ebenfalls zu beachten.

Im Auftragsfall erhält der AN die Ausführungspläne in einfacher Ausfertigung in Papierform und in digitaler Form. Weitere Planausfertigungen sind vom AN eigenständig zu erstellen.

Bauzeiten und Bauablauf
Für die Gesamtmaßnahme wurde ein vorläufiger Bauzeitenplan erstellt.  Bei Auftragserteilung werden die Ausführungszeiten gemäß Bauzeitenplan festgeschrieben.

Abfallbeseitigung
Restmaterial, Verschnitt, Verpackungsmaterial und dergleichen ist vom Auftragnehmer kostenlos zu beseitigen. Eine Ansammlung von größeren Abfallresten ist auch aus Brandschutzgründen untersagt.

Das Übernachten auf der Baustelle ist verboten.

Der Auftragnehmer hat dafür Sorge zu tragen, dass während der Ausführung seiner Leistungen immer mindestens ein fließend deutschsprechender Mitarbeiter seiner Firma auf der Baustelle anwesend ist.

## Hinweis Schließanlage
1. Grundlagen und Rahmenbedingungen

Hersteller
Als Hersteller und Fabrikat wurde das System des Herstellers Assa Abloy eCliQ gewählt. Eine Alternative soll nicht angeboten werden. Das Syste soll in Zukunft ebenfalls auf die Bestandstüren/Zylinder erweitert werden.

Schließzylinder
Auf Grund dieser baulichen Anforderungen und der großflächigen Verteilung der Objekte kommen nur mechatronische bzw. elektronische Schließzylinder in Frage, welche über keine eigene Stromversorgung verfügen und durch die Schließmedien bestromt werden. Ein Batteriemanagement der Schließzylinder in der Stadtfläche ist nicht effektiv umsetzbar.

Medium
Alle Nutzer der programmierbaren Schließanlage sollen über ein elektronisches oder mechatronisches Medium (Schlüssel) verfügen, welches dann die jeweiligen zeitlich und raumbezogenen Berechtigungen an Terminals bzw. Einlesestationen erhält. Das Medium soll die für die Kommunikation mit den stromlosen Schließzylindern notwendige Energie liefern und über die Terminals auch Ereignisse und Batteriestörungen zeitnah melden.

Terminals
Die Terminals sollen sich an zentral gelegenen Sekretariat Innenbereich befinden.
Als Energieversorgung für die Terminals soll die vorhandene Elektroinstallation mit einer eigenen Absicherung verwendet werden. Zudem sollte für die Terminals ein Überspannungsschutz vorgesehen werden.
Die Terminals zur Übertragung der spezifischen Berechtigungen sowie zum Auslesen von Statusmeldungen aus den mechatronischen bzw. elektronischen Schlüsseln in das Zutrittskontrollmanagementsystem sollen als kompaktes, zusammenhängendes Gerät ausgeführt werden.
Das Terminal muss über LAN-Kabel vernetzt werden können. Bei einem Ausfall der Vernetzung müssen die Terminals mit dem letzten Datensatz weiterhin autark funktionieren.
Zutrittskontroll-Managementsystem
Die Verwaltung der Zutritts-Berechtigungen, die Ausgabe neuer Medien und die Vergabe von temporären Berechtigungen für externe Dienstleister soll in einem übergeordneten Managementsystem von mehreren Standorten (FIT) erfolgen können.
Datenspeicherung, Programminstallationen und Netzwerkverbindungen dürfen ausdrücklich nicht als Cloud-Service vorgenommen werden. Das System muss aufgrund des Datenschutzes und der Datensicherheit in der virtuellen Serverumgebung von Waldschule Walldorf lauffähig sein.
2. Technische Mindestanforderungen
Aufgrund der Vielzahl unterschiedlicher Türen und Schlösser soll eine programmierbare Schließanlage zum Einsatz kommen, die bestmöglich für alle vorhandenen Türausführungen geeignet ist, ohne diese Türen umfangreich umbauen oder austauschen zu müssen.
Das angebotene System ist bei den Profilzylindern als Baukasten ausgeführt, so dass Längenanpassungen flexibel vor Ort entsprechend der Türstärke vorgenommen werden können

Das angebotene System muss bei den ein- und beidseitigen elektronischen Profil-Doppelzylindern mit einer Grundlänge von 30/30 mm starten, um auch in weniger starke Türblätter ohne Überstand eingebaut werden zu können?

Elektronische Zylinder bzw. elektronische Profilzylinderhälften müssen ohne Anbauteile, d.h. ohne herausstehende Knäufe oder vorgesetzte Komponenten auskommen. Dadurch können keine vorstehenden, systemrelevanten Komponenten zerstört werden, ein Einbau ist somit in sämtlichen Schlössern auch ohne Umbau möglich und es können keine vorstehenden Knäufe z.B. durch Vandalismus beschädigt werden und zu einem Systemausfall an der Schließkomponente führen.

An den Bestandstüren sind unterschiedliche Schutzbeschläge bzw. Schutzrosetten mit Zylinderabdeckung und zentrischem, schmalem Schließkanal verbaut, welche auch in Zukunft genutzt werden sollen. Zum Einsatz kommende mechatronische Schließzylinder müssen damit kompatibel sein.

Da sich die kompakten Terminals zur Übertragung der spezifischen Berechtigungen sowie zum Auslesen unter anderem im ungeschützten Außenbereich befinden, müssen diese einen Vandalismusschutz von mindestens IK8 und eine Witterungsbeständigkeit von mindestens IP65 aufweisen.

Auf Grund der großflächigen Verteilung der Einbauorte und der starken Temperatur- und Witterungsbedingungen im Außenbereich kommen nur mechatronische bzw. elektronische Schließzylinder in Frage, welche nicht über eine eigene Energieversorgung verfügen, keine Batterie/ Akku im Zylinder und keine Verkabelung. Dadurch soll eine Wartungsfreiheit in den ersten zehn Jahren an den Einsatzorten sowie eine Verringerung des Ausfallrisikos erreicht werden.

Eine Revalidierung der Identmedien muss aus Betriebssicherheitsgründen auch dann möglich sein, wenn keine Datenverbindung zum Kompaktterminal besteht.

Aufgrund des Einsatzes in der kritischen Infrastruktur muss der Hersteller der elektronischen Schließanlage nach DIN EN ISO 27001 zertifiziert sein.

Aufgrund der sensiblen Einsatzgebiete der elektronischen Schließanlage muss der Bieter nach DIN ISO 9001 zertifiziert sein

Aufgrund der notwendigen kurzen Reaktionszeiten, muss der Bieter nachweisen, dass er zu keinem in den Vorbemerkungen beschriebenen Orten des Unternehmensgebietes eine längere Anfahrt als 200 km hat.

Die einzusetzenden Schließmedien müssen die Anforderungen nach IP67 erfüllen.

3. Projektbegleitung
Der Auftragnehmer benennt min. einen Ansprechpartner bei Auftragsvergabe verbindlich.
Des Weiteren benennt der Auftragnehmer zuständige Ansprechpartner des Herstellers, besonders für die Installation und Einrichtung der Software, sofern der Auftragnehmer dies nicht selbst durchführt.

4. Ausführung und Inbetriebnahme
Der Auftragnehmer übernimmt die Demontage der vorhandenen Schließzylinder und die Montage der neuen Zutrittslösung inkl. deren Inbetriebnahme.
Nach Auftragsvergabe werden dem Auftragnehmer Planung, Projektierung und Ausführung Unterlagen wie: Grundrisse, Türliste inkl. Zylinderlängen, Netzwerkunterlagen etc. zur Verfügung gestellt.
Unmittelbar nach Auftragsvergabe hat der Auftragnehmer mit der Planung und Projektierung zu beginnen.
Eine Ausführung vor Ort ist unmittelbar nach Auftragsvergabe möglich. Ausführungszeiten sind mit dem Auftraggeber abzustimmen und grundsätzlich Montag - Freitag zwischen 8:00 - 16:00 Uhr

5. Schulungen
Vor Inbetriebnahme ist eine ausführliche Schulung des operativen Betreuungspersonals und der Technischen Leitung vor Ort durchzuführen und als ergänzendes Webseminar anzubieten. Bestandteil der Schulung sind mindestens:
1. Bedienung, Verwaltung der Software,
2. Anlegen, Ändern und Löschen von Schließzylindern/Terminals,
3. Anlegen, Ändern und Löschen von Schließmedien und Personen,
4. Auswertungen, Reporterstellung, Einstellungen, Systemverwaltung,
5. Schulungsunterlagen in digitaler Form,
6. Vor Beginn der Schulungen ist ein Schulungskonzept vorzustellen.

Es werden zwei Termine vor Ort für eine ausführliche Schulung stattfinden, um sämtliche Beschäftigte der Haustechnik und technischen Leitung in zwei Gruppen zu schulen. Die Termine sollen innerhalb einer Woche stattfinden. Es ist allerdings nicht davon auszugehen, dass diese an zwei aufeinanderfolgenden Tagen stattfinden.
Zusätzlich und vertiefend sollen nach Abschluss des Projektes, max. nach drei Monaten und max. nach sechs Monaten, zwei vertiefende Webseminare für die Haustechnik und technische Leitung stattfinden.

6.Service, Wartung und Support
Service
Der Auftragnehmer ist in der Lage dem Auftragnehmer Ersatzteile, Zubehör und Komponenten für den Umbau der elektronischen Schließzylinder zur Verfügung zu stellen.

Wartung
Der Auftragnehmer ist in der Lage dem Auftraggeber einen Hardware-Wartungsvertrag zu unterbreiten.

Software-Support
Der Auftragnehmer unterbreitet dem Auftraggeber einen Software-Supportvertrag

7. Dokumentation
Spätestens zwei Wochen vor Schlussabnahme ist dem Auftraggeber eine komplette, projektbezogene Dokumentation, in deutscher Sprache, digital bereitzustellen. Nach Prüfung und Freigabe ist die Dokumentation zur Schlussabnahme einmal in Papierform und digital auf Speichermedium (z.B.: USB-Stick) zu übergeben, alle Dokumente sind in deutscher Sprache zu erstellen und zu übergeben

8. Montage
Die Positionen beinhalten jeweis das Liefern, Aufstellen und Montieren des jeweiligen Geräts, Zylinder etc.
Die Inbertiebnahme und Schulungen werden gesondert ausgeworfen.

## 24 Schließanlage

### Titel 01 Montageplan / Aufmaß / Dokumentation

**01.1 Aufmaß**
Aufmaß aller Türen vor Ort
ca. 120 Stck
Menge: 1,000 St

**01.2 Schließplan**
*** Pauschalposition
Aufstellen eines prüffähigen Schließplans mit aufführung der jeweiligen Türen inkl. Zylinder und der gemessenen Längen.
Als Grundlage dazu kann die bauseitige Türliste in EXCEL Format genutzt werden.
Menge: 1,000 psch

**01.3 Dokumentation**
*** Pauschalposition
Erstellen von Dokumentationsunterlagen in dreifacher
Ausfertigug in einem A4 Ordner + zusätzlich Digital
Die Dokumentation ist spätestens bei der Abnahme, nicht
mit der Schlussrechnung, vorzulegen.
Inhalt:
Erklärungen
- Fachunternehmererklärung unterschrieben im Original
- Fachbauleitererklärung / Errichtererklärung
  unterschrieben im Original
- Herstellerbescheinigung  / Übereinstimmungserklärung
  bezüglich Einbau- und Materialverarbeitung
  (unterschrieben im Original)
- Konformitätserklärung aller gelieferten Produkte
Nachweise und Zulassungen
gegliedert nach LV Positionen
- Datenblätter
- Prüfzeugnisse/ abZ
- Gutachten
- Zertifikate
Wartungshinweise - Reinigung - Produktdatenblätter
gegliedert nach LV Positionen
- Produktübersicht/ Produktaufstellun
- Bedienungs- und Serviceanleitungen
- Wartungs- und Serviceanleitungen
- Wartungs- und Software-Supportvertrag
Ersatzteillisten (Tabellarisch pro Produkt und Explosionszeichnung)
- Reinigungs- und Pflegehinweise
- Bedienungsanleitung/Gebrauchsanleitung (TSA)
- Schließplan tabellarisch (digital bearbeitbar, z.B.: .xmls Datei)
  und graphisch (digital bearbeitbar z.B.: .xmls Datei)
Menge: 1,000 psch

### Titel 02 Software Einweisung / Schulung

**02.1 Verwaltungssoftware als SaaS**
Ausführung als Internetapplikation für mehrere Verwalter, einschließlich Cloudservice. Plattformunabhängiges Design, Nutzung auf dem Client mittels Standard - Web Browser der jeweils aktuellen Microsoft - Palette.
Anmeldung durch doppelte Authentifizierung in Besitz und Wissen, beispielsweise durch Token oder Programmiermedium sowie persönliches Passwort. einschl. Nutzerclients für 7 Anwender.
Die Software unterstützt den Aufbau eines virtuellen Netzwerkes und administriert Schließmedien, Zylinder, Personen und die Kompaktterminals.
Verwaltung von bis zu ca.:
- 100 Personen
- 130 elektronische Zylinder
- 110 elektronische Schließmedien
2 Kompaktterminal
Menge: 1,000 St

**02.2 Servicegebühr Basic**
Jährliche Nutzungsgebühr für sämtliche zuvor genannten Clients und Datenbanklizenzen für die ausgeschriebene Anlagengröße einschl. Updateservice und Datenbankspeicherung, inklusive Supportleistung per Telefon und Fernwartung durch den Auftragnehmer.
Montag bis Donnerstag von 08:00 bis 17:00 Uhr
Freitag von 08:00 bis 15:00 Uhr für Software-Supportfragen, per anno
Menge: 1,000 St

**02.3 Einrichtung Client**
*** Pauschalposition
Einrichtung Client für das angebotene System
Menge: 1,000 psch

**02.4 Einrichtung Server**
*** Pauschalposition
Einrichtung Server für das angebotene System
Menge: 1,000 psch

**02.5 Elektronisches Programmiermedium**
Mit dem Programmiermedium werden Änderungen der Zutrittsberechtigungen an die Schließzylinder übertragen. Das Programmiermedium kann Ereignisse aus den Schließzylindern auslesen. Weiterhin dient es der Autorisierung an der Programmier- und Verwaltungssoftware.
Menge: 2,000 St

**02.6 Elektronisches Nutzermedium**
mit Ereignisspeicher, Schließrechte, Zeiten und Gültigkeiten können direkt auf das Medium programmiert werden.

Typ: Schlüssel Professional
Menge: 100,000 St

**02.7 Elektronisches Medium mit Batterie für Depots**
Medium geeignet zur Verwahrung in Feuerwehr- Schlüsseldepots, bis mind. - 30°C, IP67 und Standzeit vor Batteriewechsel mind. 6 Jahre
Menge: 2,000 St

**02.8 Elektronisches Medium, ohne Energiequelle, für Depots**
batterieloses Medium, wartungsfrei, bis mind. -30°C

Schlüssel Spark
Menge: 10,000 St

**02.9 Zulage Medium Sonderbezeichnung**
Frei wählbare Sonderbezeichnung auf dem Medium von bis zu 8 Stellen
Menge: 10,000 St

**02.10 Software-Einweisung und Training**
*** Pauschalposition
vor Ort inkl. aller Nebenkosten, 1 Tag
Menge: 1,000 psch

**02.11 Software-Nachschulung**
· als Webinar, 4h,
· ca. 3 Monate nach Inbetriebnahme
· ca. 6 Monate nach Inbetriebnahme
Menge: 2,000 St

**02.12 Inbetriebnahme der Software**
*** Pauschalposition
Inbetriebnahme der Software vor Ort
Menge: 1,000 psch

**02.13 Inbetriebnahme der Kompaktterminals**
*** Pauschalposition
Inbetriebnahme der Kompaktterminals vor Ort
Menge: 1,000 psch

### Titel 03 Terminals

**03.1 Kompaktterminal, innen**
Updateterminal für Nutzermedien für Zeit und Zutritt, vorgerichtet für Anschluss über IP-Kabel 12-24V DC Stromversorgung über externes Netzteil, Optische und akustische Nutzerkommunikation, für den Innenbereich
inkl. der Installation
Menge: 1,000 St

**03.2 Tischterminal**
inklusive USB- Anschlusskabel und sämtlicher erforderlicher Treiber zur Programmierung von Schlüsseln direkt am Arbeitsplatz inkl. der Installation
Menge: 1,000 St

**03.3 Kompaktterminal, außen**
Updateterminal für Nutzermedien für Zeit und Zutritt, vorgerichtet für Anschluss über IP- Kabel
 12-24V DC Stromversorgung über externes Netzteil, Optische und akustische Nutzerkommunikation, für den Außenbereich
 IP65 und IK9 Zertifizierung
Menge: 1,000 St

### Titel 04 Schließzylinder

*Hinweis: Hinweis zur Montage der Profilzylinder*
Die im folgenden beschriebenen Zylinder sind inkl. der Montage anzubieten.
Montage der Profilzylinder sach- und fachgerecht
· in alle Türarten
· Beschlag oder Türblatt
· Einbauhinweise des Herstellers sind zu beachten.

**04.1 Profildoppelzylinder, beidseitig elektronisch**
· Beide Seiten programmierbar,
· Grundlänge 30-30 mm,
· Oberfläche Messing matt vernickelt,
· einschließlich Stulpschraube M5.

Hersteller/System: Assa Abloy/eCliq
Menge: 90,000 St

**04.2 Profilhalbzylinder, elektronisch**
· programmierbar,
· Grundlänge 30-10 mm,
· Oberfläche Messing matt vernickelt,
· Schließbartstellung 30° oder 8-fach rastend,
· einschließlich Stulpschraube M5.

Hersteller/System: Assa Abloy/eCliq
Menge: 26,000 St

**04.3 Hangschloss, elektronisch**
· programmierbar,
· lichte Bügelhöhe 50 mm,
· Bügeldurchmesser 8 mm, aus gehärtetem Stahl, mit Zwangsschließung,
· für extreme Wetterbedingungen, IP67

Hersteller/System: Assa Abloy/eCliq
Menge: 5,000 St

**04.4 Zulage für Verlängerungen Profildoppel- und Knaufzylinder bis 110 mm**
Verlängerungen in 5 mm Schritten ab Grundlänge möglich, Berechnung je angefangene 10 mm und je Zylinderseite, ausgehend von der Grundlänge 30-30mm
Menge: 160,000 St

**04.5 Zulage für Verlängerungen Profildoppel- und Knaufzylinder ab 115 mm**
Verlängerungen in 5 mm Schritten ab Grundlänge möglich, Berechnung je angefangene 10 mm und je Zylinderseite, ausgehend von der Grundlänge 30-30mm
Menge: 160,000 St

**04.6 Zulage Zylinder mit Abdeckkappe**
· für Profildoppelzylinder, Profilhalbzylinder und
· Profilknaufzylinder, zum Einsatz an Außentüren und
· Spezialfällen mit erhöhter Staub- oder Regenbelastung
· fertig auf dem Schließzylinder montiert
· Berechnung je Zylinderseite
Menge: 14,000 St

**04.7 Zulage Zylinder Sonderbezeichnung**
stirnseitig, frei wählbare Sonderbezeichnung auf dem Zylinder von bis zu 8 Stellen
Menge: 10,000 St

### Titel 05 Wartung

**05.1 Wartung und Prüfung von Schließzylinder**
Wartung und Prüfung von Schließzylinder und des Systems

Servicepaket für Wartung und Prüfung nach Herstellerangabe mit folgenden Leistungsmerkmalen:

- Einmalige Wartung je Vertragsjahr
- Kostenlose Bereitstellung und Führung der Prüfunterlagen
- Der Einsatz von Servicetechnikern erfolgt innerhalb 24 Stunden nach Meldungseingang von Montag -  Freitag in der Zeit von 07.00 - 17.00 Uhr ohne Zuschläge
- Vertragslaufzeit: 2 Jahre 1+2 Jahr
Menge: 2,000 St
